# Sonnenallee 160
Angebotsaufforderung (GAEB DA XML 3.2, DA83)
Projekt: 120
Währung: EUR
Erstellt mit: GXML Toolbox V3.3 R20230829, iTWO_64 V24.0.454, 12.06.2025

## BAUVORHABEN: WOHNUNGSDECKE
BAUVORHABEN:  Instandsetzung der Wohnungsdecke zwischen 4.OG und DG dem Grundstück
  Sonnenallee 160, in 12059 Berlin

GEWERK:  Maurer/Zimmerer

Angaben zum Bauwerk:  5-geschossiges unterkellertes Wohnhaus, Baujahr: 1910

Termin

Arbeitsbeginn:  ca. Juli 2025
Fertigstellung:  ca. September 2025

BAUBESCHREIBUNG:
Der Austausch der Geschossdecke in der Wohnungseinheit 24 im Hinterhaus, zwischen dem 4. Obergeschoss und dem Dachgeschoss, ist aufgrund von erheblichen Schäden durch holzzerstörende Pilze (Schwamm, Braunfäule) erforderlich.

Gemäß statischer Vorgabe wird die Holzbalkendecke abschnittsweise zurückgebaut. Stark geschädigte Balken werden durch neue Balken aus Konstruktionsvollholz ersetzt, die übrige Tragkonstruktion wird instand gesetzt – u. a. durch Füllhölzer, Auflagererneuerung und chemische Holzbehandlung. Der neue Bodenaufbau erfolgt mit Quarzsandfüllung, Trennlage und OSB-Verlegeplatten.

Die Maßnahmen dienen der Wiederherstellung der statischen Tragfähigkeit, der Dauerhaftigkeit und des baulichen Brandschutzes.

Aufmass

Maßgebend für die Abrechnung ist das nach Fertigstellung aller Arbeiten
gemeinsam
mit Ihnen und unserer Bauleitung zu nehmende Aufmass.

Leistung

Die Wohnungsgesellschaften behalten sich das Recht vor, einzelne
Positionen aus dem
Auftragsumfang herauszunehmen, ohne das hierfür Kosten geltend gemacht
werden können oder eine Änderung der Einheitspreise anderer Positionen
erfolgt.

Der Arbeitsumfang bestimmt sich ausschließlich nach dem Text unserer
Bestellung und
etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

Bedingungen für die Entsorgung von Abfällen

Der Leistungserbringer ist verpflichtet, die bei uns anfallenden Abfälle
ordnungsgemäß und
sofort zu entsorgen.  Zu diesem Zweck hat er die einschlägigen Gesetze,
Verordnungen und sonstigen öffentlich-rechtlichen Vorschriften
einzuhalten.

Der Leistungserbringer sichert zu und führt auf unser Verlangen den
Nachweis, dass er die
behördliche Einsammlungs- oder Beförderungsgenehmigung nach dem
Abfallgesetz hat.
Das Erlöschen dieser Genehmigung ist uns unverzüglich schriftlich
mitzuteilen. Die Erklärung des Betreibers der Abfallentsorgungsanlage
über die Übernähme der Abfälle ist vor der Beförderung vorzulegen.

Mit Übernahme der Abfälle durch den Leistungserbringer gehen Eigentum,
Gefahr, Verkehrssicherungs-pflicht und öffentlich-rechtliche
Verantwortung auf diesen über.

Die Beförderung hat auf direktem Fahrweg ohne Unterbrechung,
Zwischenlagerung und Umladung auf andere Transportmittel zu erfolgen.
Der Leistungserbringer hat die behördlich geforderten Begleitscheine mit
sich zu fuhren und ihre Quittierung durch den Betreiber der
Abfallentsorgungsanlage herbeizuführen. Sind solche Begleitscheine nicht
erforderlich, hat er uns eine Übernahmebestätigung durch den Betreiber
der Abfallentsorgungsanlage unverzüglich vorzulegen.

Der Leistungserbringer hat uns jede Störung in der ordnungsgemäßen
Abfallentsorgung sofort zu melden.  Die Behebung der Störung hat -
abgesehen von unaufschiebbaren Eilfällen - im Benehmen mit uns zu
erfolgen. Davon unberührt bleibt die volle Verant-wortlichkeit des
Leistungserbringers für die ordnungsgemäße Entsorgung der Abfälle.

Wir können Prüfungen zur Feststellung durchführen, ob der
Leistungserbringer seinen Pflichten nachgekommen ist. Hierzu können wir
zum Beispiel Einsicht nehmen in die vom Leistungserbringer nach
öffentlich-rechtlichen Vorschriften zu führenden Nachweisbücher und in
den Genehmigungsbescheid der angefahrenen Abfallentsorgungsanlage,
dessen Vorlage der Leistungserbringer zu bewirken hat.

Der Leistungserbringer'hat zur Abdeckung aller - sowohl seiner als auch
unserer - sich aus
der Abfallbeseitigung ergebenden Haftungsrisiken unter Einschluß des
Gewässerschäden
-Haftungsrisikos auf seine Kosten eine Haftpflichtversicherung in
ausreichender Höhe für Personen-, Sach- und Vermögensschäden
abzuschließen und uns den Abschluß auf Verlangen nachzuweisen.  Diese
Regelung läßt die Haftung des Leistungserbringers unberührt.

Die in diesen Bedingungen festgelegten Pflichten hat der
Leistungserbringer jedem Dritten
aufzuerlegen, dessen er sich zur Erfüllung dieser Pflichten bedient.

## A) ALLGEMEINE VORBEMERKUNGEN
A) ALLGEMEINE VORBEMERKUNGEN FÜR LEISTUNGSVERZEICHNISSE

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio  um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Die nachfolgenden Positionen beinhalten alle erforderlichen Vor- und Nebenarbeiten auch wenn diese nicht gesondert erwähnt sind.

## C) TECHNISCHE VORBEMERKUNGEN
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich
Arbeits-, Gesundheits- und Umweltschutz zu beachten. Dies gilt
insbesondere für die geltenden Unfall-Verhütungsvorschriften (UVV),
Arbeitsstätten-Verordnung (ArbStättV) und das Abfall- und
Kreislaufwirtschaftsgesetz (AbfG/KrWG).

-Der AN hat den Nachweis auf Verlangen zu erbringen, dass er für die bei
der Baumassnahme beteiligten Mitarbeiter das Arbeitsschutzgesetz
(ArbSchG) umgesetzt hat.

-Der AN hat den Nachweis auf Verlangen zu erbringen, dass er die bei der
Baumassnahme beteiligten Mitarbeiter gemäss §7 der BGV A1 UVV
"Allgemeine Vorschriften" unterwiesen hat.

-Der AN hat den Nachweis auf Verlangen zu erbringen, dass er nur
zugelassene und geprüfte Maschinen und Einrichtungen während der
Baumassnahme einsetzt.

-Bei Notwendigkeit eines vom Sicherheits- und
Gesundheitsschutzkoordinator (SiGeKo) zu erstellenden Sicherheits- und
Gesundheitsschutzplans (SiGePlan) hat der AN diesen unbedingt  zu
berücksichtigen. Notwendige Änderungen des SiGePlans sind mit dem SiGeKo
abzustimmen.

-Die Aufnahme der Tätigkeit ist dem SiGeKo mindestens eine Woche vor
Tätigkeitsaufnahme schriftlich anzuzeigen.

Nebenleistungen und Vereinbarungen bei Putz-, Maler- und Lackierarbeiten

Folgende Leistungen sind neben den Nebenleistungen in die Einheitspreise
einzukalkulieren, wenn in der Leistungsbeschreibung keine eigene
Position dafür vorgesehen ist:

a)  Augenscheinliche Überprüfung aller im Untergrund eingesetzten
Geländer-, Gitterstützen und sonstige Verankerungen auf fachgerechte
Überarbeitbarkeit.

b)  Erschwernisse durch Vorhandensein von Regenfallrohren oder
sonstigen Leitungen werden nicht vergütet.

c)  Säuberung des Untergrundes von Staub und Verschmutzung sowie von
lose sitzenden Putz- und Betonteilen durch Trocken - Reinigung.

d)  Das Ausbilden, Aufstellen und wieder entfernen eines geeigneten
Auffangsystems zum Auffangen des anfallenden Schmutzwassers bzw. der
gesamten belasteten Flüssigkeiten, z. B. Rinnensystem aus chemisch
resistentem Kunststoff oder Folienwannen mit flüssigkeitsdichtem
Anschluss zur Fassadenfläche bei Nass  Reinigung. Schmutzwasseranlage
für o. a. Reinigungsarbeiten, mit Zusatzmittel / ohne Zusatzmittel
aufstellen und vorhalten zur Vorklärung des anfallenden Schmutzwassers
sowie der belasteten Flüssigkeiten sowie die bei belasteten
Flüssigkeiten benötigten mobilen Abwasseranlagen, inkl. aller durch den
Betreiber der mobilen Abwasseranlage zu erbringenden regelmässigen Prüf-
und Probeentnahmekosten, Bedienung der Anlage sowie Einleitung des
vorgeklärten Reinigungswassers in die Kanalisation entsprechend den
jeweils gültigen Vorschriften. Die Anlage ist nach den jeweils gültigen
Ortsgesetzen bzw. örtlichen Richtlinien abgenommen und wird entsprechend
der Richtlinien `Fassadenreinigung` durch geeignetes Fachpersonal
bedient. Auffangen und Lagern des Schmutzwassers sowie der gesamten
belüfteten Flüssigkeit in bruchfesten, fest verschliessbaren und vor
Missbrauch gesicherten Behältern bis zur Filterung, Einleitung und
Entsorgung.

e)  Das farbige Absetzen eines Bauteils sowie das Absetzen und
Beschneiden von Fenster- und Türfaschen, Bändern, Gesimsen, Nuten und
Sockelflächen.

f)  Das Einholen der Genehmigungen für Strassen- und
Bürgersteigabsperrungen, bzw.
  für die Nutzung von Nachbargrundstücken.

g)  Schutz der in Benutzung genommenen öffentlichen Verkehrsflächen
oder anderer Einrichtungen und Vorleistungen anderer Unternehmer vor
Beschädigung sowie Beseitigung der Schäden oder Übernahme der Kosten
hierfür.

h)  Übernahme der Gebühren für die Benutzung von öffentlichen
Verkehrsflächen oder  Nachbargrundstücken.

i)  Notwendige Maßnahmen zum Schutz von Dächern, Rinnen, Fallrohren,
Blechen, Fugenbändern, Fußböden, Geländern, Stahlzargen, Fenstern,
Türen, Beschlägen und sonstigen Bauteilen vor Verunreinigungen und
Beschädigungen durch die Putzarbeiten, einschl. der erforderlichen
Stoffe oder Schutzanstriche für Verblendungen, Gesimse, Sohlbänke,
eloxierte Teile u.ä. sowie die spätere Beseitigung.

j)  Die Kosten für Aufenthalts- und Lagerräume.

k)  Das Wiederherstellen der durch die eigenen Arbeiten beschädigten
Grünanlagen  (durch Anlieferungen, Lagerflächen etc.)

l)  Das Herstellen von bis zu 0,50 m² grossen mobilen Musterflächen
nach Vorauswahl  vorliegender Farbvorschläge.

Besondere Hinweise

Bei dieser Ausschreibung wird zur Bedingung gemacht, dass keine
Baustoffe verwendet werden, die

a)  voll- oder teilhalogenierte Fluorchlorkohlenwasserstoffe (FCKW,
HFCKW) enthalten oder unter Verwendung dieser Stoffe hergestellt wurden

b)  UF  Montageschäume (Harnstoff-Formaldehyd-Schaumkunststoff) und
Baustoffe deren  Ausgleichskonzentration für Formaldehyd 0,05 ppm
(parts per million; 1,0 mg/kg) im  Prüfraum überschreitet. (Das
Prüfverfahren richtet sich nach der Richtlinie des Ausschusses für
Einheitliche Technische Baubestimmungen (ETB) zur Begrenzung der
Formaldehydemission in die Raumluft bei Verwendung von
Harnstoff-Formaldehydharz Ortschaum)

c)  Lösemittelhaltige Farben und Lacke sind zu vermeiden. Für eine
Verwendung im Einzelfall ist die Zustimmung vom Auftraggeber einzuholen.

Produkt- und Systemvorgaben

Vor Angebotsabgabe sind die Oberflächen der Fassadenflächen auf die
ausgeschriebene Ausführungsart des Anstrichsystems hin zu prüfen.

Folgende Fabrikate können verwendet werden:

  Brillux
  Caparaol
  Herbol
  Sto
  oder gleichwertig

Das angebotene Fabrikat ist vor Angebotsabgabe zu benennen.

Die Farbtöne sind in Absprache mit der Bauleitung festzulegen. Für
farbige Anstrichsysteme, einschl. deren Putze gelten folgende
Farbtonstufen:

hell getönt  entspricht Hellbezugswerten  51 -100

mittel getönt  entspricht Hellbezugswerten  26 - 50

satt getönt  entspricht Hellbezugswerten  25 - 11

Voll- oder  entspricht Hellbezugswerten  0 - 10
Sonderton

Hellgetönte Beschichtungen werden nicht gesondert vergütet und sind in
den Einheitspreis für weisse Anstriche einzukalkulieren. Die weiteren
Abstufungen werden gesondert vergütet und sind bei Bedarf gesondert im
LV aufgeführt.

Die o. a. Abstufung gilt nicht für Lacke und Lasuren. Sind Lack- und
Lasurarbeiten von Holz- und Stahlbauteilen im LV enthalten, sind
sämtliche Farbtonstufen in den Einheitspreis einzukalkulieren. Sie
werden nicht gesondert vergütet.

Untergrundprüfung

Die Überprüfung des vorhandenen Untergrundes auf Mängel oder nicht
ausreichenden Vorleistungen hat der AN unbedingt durchzuführen. Gemäss
VOB Teil B, DIN 1961 § 4 Nr. 3 sowie VOB Teil C ist der AN verpflichtet
vor Beginn der Arbeiten die örtl. Bauleitung schriftlich auf Mängel
hinzuweisen. Der AN haftet für alle später auftretenden Schäden in
vollem Umfang, wenn die Mängelmeldung nicht rechtzeitig schriftlich
erfolgt ist.

Artenschutz an Gebäuden
Vor und während der Durchführung von Gerüst-, Fassaden- oder
Dacharbeiten ist durch den AN zu überprüfen, ob durch die beabsichtigten
und beauftragten Maßnahmen evtl. gebäudebewohnende Tierarten wie z.B.
Mauersegler, Fledermäuse, Schwalben u.A. gestört oder vertrieben werden.
Die Vorschrift des § 44 Bundesnaturschutzgesetz ist zu beachten. Bei
drohenden Verstößen gegen diese Vorschrift ist zwingend die weitere
Vorgehensweise mit der Bauleitung des AG bzw. gemeinsam mit dem Amt für
Umwelt und Grün abzustimmen. Soweit die Umsetzung der Maßnahmen bereits
begonnen hat und die drohende Beeinträchtigung nicht vor Beginn der
Maßnahmen erkennbar war, sind die Arbeiten umgehend bei Erkennen eines
drohenden Verstoßes gegen § 44 BNatSG in dem entsprechenden Bereich
vorübergehend bis zur abschließenden Klärung der weiteren Vorgehensweise
auszusetzen.

## 120 WIEDERHERSTELLUNG DECKE
Datum: 12.06.2025

### Bereich 1 GESCHOSSDECKENERNEUERUNG

#### Abschnitt 1.1 BAUSTELLENEINRICHTUNG

**1.1.10 Vorhaltung der Baustelleneinrichtung**
Verlängerte Vorhaltung der Baustelleneinrichtung
über die Grundstandzeit hinaus.
Berechnung je angefangene Kalenderwoche / EH
Menge: 36,000 Wo

**1.1.20 Baustellen WC**
Baustellen WC liefern und vorhalten
Mindestmietzeit 4 Wochen
Menge: 12,000 Wo

**1.1.30 Rollgerüst**
Rollgerüst als Flächengerüst bis 4m,
Grundfläche ca 180x180 cm liefern
Menge: 1,000 Stk

#### Abschnitt 1.2 BAUSTELLENSICHERUNG

**1.2.10 Einrichtung Halteverbotzone**
Einrichten einer eingeschränkten
Halteverbotszone einschl. der Gebühren,
Vereinfachtes Verfahren, Dauer maximal 30 Tage
nochmalige Aufstellung
nochmalige Aufstellung
Menge: 1,000 Stk

**1.2.20 Einholung Verkehrsrechtliche Anordnung**
Einholung einer verkehrsrechtlichen Anordnung,
Aufstellung eines Regelplanes,
Absperrmaßnahmen gemäß Regelplan mit
Bauzäunen ca 15 m, Baken und Beleuchtung,
Menge: 1,000 Stk

**1.2.30 Absperrmaßnahmen**
verlängerte Vorhaltung der Absperrmaßnahmen
über die Grundstandzeit hinaus, Berechnung je
angefangene Kalenderwoche.
Menge: 12,000 Wo

**1.2.40 Einholung Sondernutzungserlaubnis.**
Einholung einer Sondernutzungserlaubnis. Die Gebühren
trägt der Auftraggeber
Menge: 1,000 Stk

**1.2.50 Baufacharbeiterstunden**
Baufacharbeiterstunden für unvorhergesehene Arbeiten zum
Nachweis
Menge: 1,000 Std

**1.2.60 Zulage Baustelleneinrichtung**
*** Bedarfsposition ohne GB
Zulage für die Stellung der Baustelleneinrichtung in der
Treptower Str, falls die Gehmigung durch Senatsverwaltung
durch eigene Baumaßnahmen nicht erteilt wird
Erhöter Transport
Menge: 1,000 Stk

#### Abschnitt 1.3 GERÜSTARBEITEN

**1.3.30 Doppelturm 2. Hof**
Doppelturm 2.Hof voreinander gebaut mit Ablastung auf
dem obersten Balkon, Lauflage 1m unter der Rinne incl.
erschwerten Transport durch den Keller über
2.Treppenanlage auch rgewendelt,Gundvorhaltung 4
Wochen
Menge: 1,000 Stk

**1.3.40 Vorhaltung Gerüstturm 2.Hof**
verlängerte Vorhaltung des Gerüstturmes auf dem 2.Hof
Menge: 4,000 Wo

**1.3.50 Wetterschutzdach**
Rüstung aufstocken und Montage eines
Wetterschutzdaches
mit Auflage der Gitterträger auf die Brandwand des
Flachdaches
Menge: 1,000 Stk

**1.3.60 Vorhaltung Wetterschutzdach**
Menge: 4,000 Wo

**1.3.70 Transportaufzug**
Transportaufzug 2.Hof, Traglast 200 kg,
liefern und montieren,
Grundvorhaltung 4 Wochen
Menge: 1,000 Stk

**1.3.80 Vorhaltung Transportaufzug**
verlängerte Vorhaltung je angefangene Woche
Menge: 1,000 Wo

#### Abschnitt 1.4 ABBRUCHARBEITEN

**1.4.10 Terrassenschutzdach**
altes provisorisches Wetterschutzdach zurückbauen und
zum Container schaffen
Menge: 1,000 Stk

**1.4.20 Auflager freistemmen**
Auflager freistemmen, reinigen und Abbruchmaterial entsorgen.
Menge: 12,000 Stk

**1.4.30 Deckenbalken**
Vorhandene stark beschädigte Deckenbalken und
Altzulagen bis 20/24 dick vorsichtig ausbauen, einschl.
der erforderlichen Absteifungen und Abfangungen.
Hölzer ebenerdig zur Straße schaffen
und in Container verbringen
Transportstrecke ca 100 m
Menge: 33,000 m

**1.4.40 Stahlträger**
vorhandene Stahlträger U 200 4-seitig mechanisch
entrosten und 2 x mit Rostschutzfarbe streichen.
Menge: 15,150 m

**1.4.50 Latten**
Mauerlatte ausbauen und entsorgen.
Menge: 3,000 m

**1.4.60 Auflager**
Auflagerfelder ausmauern
Menge: 12,000 Stk

**1.4.70 Vorsatzschale**
Vorsatzschale bestehend aus einer Metallunterkonstruktin
und 2 Lagen GK Platten, inkl. ggf. innenliegender Dämmung
Menge: 10,000 m²

**1.4.80 Schüttung**
*** Pauschalposition
seitlich gelagerte Schüttung zum Container an der Straße
transportieren und in Container laden
Menge: 1,000 psch

**1.4.90 Dämmung**
Dämmung links an der Schrägen der Dachterrasse
entfernen und zur Straße in den Container schaffen
Menge: 1,000 Stk

**1.4.100 Baumischschuttabfuhr**
Baumischschuttabfuhr abfahren und entsorgen,inkl.
Gebühren
Menge: 14,000 m³

#### Abschnitt 1.5 BALKENSANIERUNG

**1.5.10 Drehsteifen zur Vorspannung**
Drehsteifen zur provisorischen Abstützung.
Menge: 20,000 Stk

**1.5.20 Auflager freistemmen**
Auflager der Bestandsbalken und Stahlträger freistemmen.
Menge: 10,000 Stk

**1.5.30 Auflager neu**
Auflager neu aufmauern oder Betonpolster herstellen
Auflager bis zu 3 Schichten neu aufmauern oder
Betonpolster herstellen
Menge: 10,000 Stk

**1.5.40 Neumauerung**
Auflager neu aufmauern oder Betonpolster herstellen
Auflager bis zu 3 Schichten neu aufmauern oder
Betonpolster herstellen.
Menge: 10,000 Stk

**1.5.50 Bauwerksverstärkung**
Auflager kraftschlüssig ausmauern.
Menge: 10,000 Stk

**1.5.60 Zulage: Zwischensparrenfelder freistemmen**
Zwischensparrenfelder zwischen 2 Balken, als Zulage zum
Freistemmen des Balkenköpfe freistemmen. Das Abbruchgut
zum Container schaffen
Menge: 8,000 Stk

**1.5.70 Zulage: Ausmauern Zwischensparrenfelder**
Zwischensparrenfelder mit NF Steinen zwischen 2 Balken,
als Zulage wieder ausmauern
Menge: 8,000 Stk

**1.5.80 Abfangung Träger**
Abfangung verbleibender Hölzer/Stahlträger
Menge: 1,000 Stk

**1.5.90 Rückbau und Entsorgung stark beschädigte Balken**
Vorhandene stark beschädigte Balken
bis 20/24 dick zurückschneiden,
vorsichtig ausbauen,Die unbrauchbaren Hölzer ebenerdig zur
Straße schaffen und in Container verbringen
Menge: 15,000 m

**1.5.100 KVH Holz Fichte/Tanne**
KVH Holz Fichte/Tanne
in unterschiedlichen
Abmessungen
in den erforderlichen Längen liefern und zwischenlagern
Menge: 1,150 m³

**1.5.110 Abbund und Einbau neuer KVH-Balken**
Konstruktionsvollholz der Vorposition zu neuen Balken
abbinden und zu
neuen Balken, abbinden, nach
Bestand gekoppelt gemäß Statik,einschl.
Verbindungsmittel und Nagelbleche
Menge: 45,450 m

**1.5.120 Zulage Füllhölzer**
Füllhölzer bis 2m,als Zulage zur Pos 01.05.18 abbinden
zwischen Verstärkungen anstatt des herausgeschnittenen
Balkneholzes einbauen
Menge: 4,000 Stk

**1.5.130 Verbindungsmittel**
Für Verbindungsmittel GEKA Dübel,Balkenschuhe
Spaxschrauben, etc
Menge: 1,000 Stk

**1.5.140 Deckenbalken behandeln**
freigelegte Deckenbalken entnagelt und das befallene
Holz abgebeilt,
Balken chemisch behandelt
Menge: 15,000 m

**1.5.150 Neue Stakung und Stakleisten**
neue Stakung und Stakleisten einbauen.
Menge: 17,000 m2

**1.5.160 Quarzsand liefern**
Menge: 2,500 t

**1.5.170 Quarzsand / Balkenfeldschüttung 10-12 cm**
Quarzsand / Balkenfeldschüttung 10-12 cm einbringen
Menge: 17,000 m2

**1.5.180 Balkenlage planeben aushöhen**
Balkenlage planeben aushöhen, die durchhängenden Balken
mittels Spliss
en oder Ausgleichshölzern bis 5 cm in Waage bringen
Menge: 17,000 m2

**1.5.190 Trennlage auslegen**
*** Bedarfsposition ohne GB
Menge: 17,000 m2

**1.5.200 OSB-3-Verlegeplatte, 22 mm stark, verschraubt**
OSB-3-Verlegeplatte, wie vor beschrieben verlegen, jedoch
Stärke: 22 mm
Leistungsnummer: 01.11.0320.
zzgl. vereinbarter Zuschlag 10%
Menge: 17,000 m2

**1.5.210 Zulage anstatt der 22mm OSB**
Zulage anstatt der 22mm OSB eine 30 mm OSB Platte
einbauen
Menge: 17,000 m2

#### Abschnitt 1.6 DACHTERRASSENARBEITEN

**1.6.10 Dampfsperre**
Bitumen-Schweißbahn mit Aluminiumeinlage liefern
und punktweise als Dampfsperre mit dem Handbrenner
aufschweißen.
Nähte und Kopfstöße dicht schließend verschweißen.
An Rändern und aufgehenden Bauteilen die Bahn bis
Oberkante Wärmedämmung hochführen.
Bahnentyp: G200 S4 AL
Menge: 8,000 m²

**1.6.20 Gefälledämmung**
Gefälledämmung aus Polyurethan, nicht kaschiert,
liefern und entsprechend Gefälledämmplan dicht gestoßen
verlegen.
Verbleibende Lücken mit Dämmstoffstreifen oder
PU-Dämmschaum verschließen, so daß eine
geschlossene Dämmschicht entsteht.
Durchschnittliche Dämmdicke 100 mm
Menge: 8,000 m²

**1.6.30 Abdichtungsarbeiten**
1.und 2.Lage Abdichtung SK
Bitumen-Selbstklebebahn liefern und und fachgerecht auf
der Unterkosntrktion aus Wärmedämmung aufkleben.
Nähte und Kopfstöße dicht schließend verschweißen.
Material: selbstklebende Elastomerbitumen-Unterlagsbahn
Menge: 8,500 m²

**1.6.40 Ausßenecke/Innenecken**
Außenecke / Innenecken
Eckprofil für Außenecken liefern, gesondert befestigen und
die Eindeckung fachgerecht daran anarbeiten.
Material: Kunststoff in der Farbe ähnlich der Dachplatten.
Menge: 4,000 Stk

**1.6.50 Türanschluss**
Türanschluss liefern und wie folgt herstellen:
Dampfsperre bis Oberkante Wärmedämmung hochführen
und vollflächig aufkleben.
Abdichtungslagen, bis Oberkante Anschluss hochführen
und aufkleben. Klemmprofil montieren, Dichtschnur einlegen
und mit dauerelastischem Dichtstoff versiegeln.
Das Abdeckprofil bzw. der Trittschutz sind nicht enthalten
und werden gesondert abgerechnet.
Menge: 2,900 m

**1.6.60 Voranstrich**
Bituminösen Voranstrich vollflächig auf die saubere
Dachfläche mit einem Verbrauch von ca. 300 gr/m²
aufbringen. z.B. Batler, Sika oder gleichwertigen Materialien.
Menge: 8,500 m²

**1.6.70 Zulage: Unterkonstruktion Geländerbefestigung Fassade**
Unterkonstruktion für Geländer an der Fassade herstellen,
einschl. der bereitgestellten Befestigungspunkte anarbeiten,
als Zulage.
Menge: 2,000 Stk

**1.6.80 Ortganganschluss**
Ortgangsteine oder Ortgangziegel mit einer Blendenhöhe
bis ca. 200 mm unterführen, ggf. Anschlussziegel/steine
aufnehmen und nach der Anschlussverblechung wieder eindecken.
Material: Zuschnitt bis 200 mm Kantungen: bis 3 Stück
Menge: 7,000 m

**1.6.90 Randbohlen**
Holzbohlen aus fachgerechtem Nadelholz,
10 x 10 cm liefern und am Dachrand durchgehend
mit zugelassenen Befestigern montieren.
Menge: 3,000 m

**1.6.100 Schalung Fassade**
Schalung Fassade
Fassadenfläche mit imprägnierten Schalungsbrettern aus
gewachsenem Nadelholz liefern und vollflächig, fachgerecht
einschalen.
Dicke: ...
Menge: 6,000 m²

**1.6.110 Schalungsbahn**
Schalungsbahn UV-beständig und diffusionsoffen liefern,
mit ausreichend Kopf- undSeitenüberdeckung
vollflächig auf dem Untergrund verlege n und mit zugelassenen
Befestigungsmitteln fachgerecht fixiere.
Menge: 6,000 m²

**1.6.120 Wandanschluss**
Seitlichen Wandanschluss mit einem Trittschutz aus
legiertem Zink, Zuschnitt ca. 150 bis 200 mm, liefern und
wie folgt herstellen:
Enstprechend der Objektbegebenheit anfertigen und in den
sichtbaren Bereichen montieren und an der Unterkante mit
einem 20 mm Wasserfalz versehen.Die Befestigung erfolgt
indirekt mittels Haften. Material: ...
Menge: 9,000 m

**1.6.130 Zulage: Wandanschluss Dachabdichtung**
Wandanschluss, als Zulage
Unter- und Oberlage der Dachabdichtung über einen
Dämmstoffkeil heranführen und mechanisch an der
Oberkante gegen Abrutschen sichern. Die Dachabdichtung
ist 15 cm über die wasserführende Schicht zu führen.
Menge: 9,000 m

**1.6.140 Wandbekleidung**
Wandfläche mit Faserzement Dachplatten in
Bogenschnittform liefern und entsprechend den Fachregeln
des ZVDH vollflächig eindecken. Die Befestigung erfolgt mit
mindestens 3 Befestigern pro Dachplatte.
Dachplattengröße: ...
Farben: rot, braun oder dunkelgrau
Menge: 8,000 m²

**1.6.150 ZN Dachrinne**
ZN Dachrinne, aus legiertem Zink, 0,8 mm dick, inkl. der
Rinneeisen anbringen. Zuschnitt 400 mm (5.tlg.)
Menge: 6,000 m

**1.6.160 Rinneneinhangschutz**
ZN Rinneneinhangstutzen, Trichterstutzen zum Einhängen,
als Zulage zur Dachrinne.
Menge: 1,000 Stk

**1.6.170 Zulage Rinnenvorboden**
ZN Rinnenvorboden, gelötet, als Zulage zur Dachrinne.
Menge: 2,000 Stk

**1.6.180 Traufstreifen/Rinneneinhangblech**
ZN Traufstreifen / Rinneneinhangblech, aus legiertem Zink, d
= 0,7 mm, Zuschnitt 333 mm mit mindestens 3 Kantungen,
liefern und oberhalb der Rinne anbringen.
Menge: 6,000 m

**1.6.190 Bautenschutzmatte**
Bautenschutzmatte liefern und  verlegen,
einschließlich Anpassung und Nachberabeitung.
Menge: 8,000 m²

**1.6.200 WPC Terrassenbelag**
WPC Belag inkl. Unterkonstruktion liefern und verlegen,
einschließlich Zuschnitt und Befestigung.
Menge: 8,000 m²

**1.6.210 Zulage: Klempnergesellenstunden**
Klempnergesellenstunden für diverse Anarbeiten als Zulage
Menge: 16,000 Std

#### Abschnitt 1.7 FUSSBODENAUFBAU / GK DECKE

**1.7.10 Bauholz für Hilfskonstruktion**
Bauholz liefern, abbinden und transportieren; GK 2, NP2
Bauholz wie vor liefern, abbinden und transportieren,
aber behandelt mit einem Holzschutzmittel für die
Gebrauchsklasse GK 2 so, daß die Anforderungen an die
Eindringtiefeklasse NP 2 erfüllt sind.
Bauholz für alle möglichen Abfangungen und
Hilfskonstruktionen
Menge: 0,400 m³

**1.7.20 Konstruktionsvollholz**
Konstruktionsvollholz der Vorposition zu neuen Hölzern
10/12 oder 12/12
abbinden und zu neuen Lagerhölzern abbinden
Menge: 22,500 m

**1.7.30 Trennlage**
Trennlage zur Schallentkoppelung zwischen
Ziegeleinhangdecke und Füllhölzern anbringen
Menge: 22,500 m

**1.7.40 Dämmmatten**
Dämmmatten
Fabrikat ISOVER oder gleichwertig
liefern und zwischen Sparren/Kehlbalken
dicht einfügen .2x50mm kreuzweise verlegen
Stärke 100 mm.
Leistungsnummer: 1. 3. 160.
Menge: 12,830 m2

**1.7.50 OSB-Platten**
OSB-3-Verlegeplatte, 22 mm stark, verschraubt
OSB-3-Verlegeplatte, wie vor beschrieben verlegen, jedoch
Stärke: 22 mm 2. Lage kreuzweise verlegt
Leistungsnummer: 01.11.0320.
Menge: 12,830 m2
